# Monomando de cocina, giratorio y extraíble con sistema de imanes, referencia 388801MCNC de Ramón Soler. Níquel cepillado - Kitchen Magnet de Ramón Soler

- Propiedad del archivo: CONSTRUNARIO
- Formato: FIEBDC-3/2012
- Programa: Construnario Versión 3.51
- Fecha de los precios: 19/03/2024
- Divisa: EUR

**38E304206** u Monomando de cocina, giratorio y extraíble con sistema de imanes, referencia 388801MCNC de Ramón Soler. Níquel cepillado - Kitchen Magnet de Ramón Soler
Precio: 417.00
Grifo de fregadero monomando, de diseño minimalista, con caño giratorio 360º, extraíble y flexible de silicona negro, incorpora un innovador sistema de imanes, el cual le permite volver a su posición inicial, con sistema anticorrosión patentado y níquel cepillado de alta resistencia por su tratamiento PVD Código EAN: 8428506042065
