# Monomando para lavabo, referencia 390401CUC de la serie Odisea de Ramón Soler. Cobre cepillado - Serie Odisea de Ramón Soler

- Propiedad del archivo: CONSTRUNARIO
- Formato: FIEBDC-3/2012
- Programa: Construnario Versión 3.51
- Fecha de los precios: 19/03/2024
- Divisa: EUR

**390401CUC** u Monomando para lavabo, referencia 390401CUC de la serie Odisea de Ramón Soler. Cobre cepillado - Serie Odisea de Ramón Soler
Precio: 267.80
Monomando para lavabo, referencia 390401CUC de la serie Odisea de Ramón Soler. Cobre cepillado Código EAN: 8428506072505
