# Monomando de lavabo empotrado mural con caño de 24 cm, referencia 392103OC de la serie Odisea de Ramón Soler. Oro cepillado - Serie Odisea de Ramón Soler

- Propiedad del archivo: CONSTRUNARIO
- Formato: FIEBDC-3/2012
- Programa: Construnario Versión 3.51
- Fecha de los precios: 19/03/2024
- Divisa: EUR

**39A307435** u Monomando de lavabo empotrado mural con caño de 24 cm, referencia 392103OC de la serie Odisea de Ramón Soler. Oro cepillado - Serie Odisea de Ramón Soler
Precio: 502.10
Monomando de lavabo empotrado mural con caño de 24 cm, referencia 392103OC de la serie Odisea de Ramón Soler. Oro cepillado Código EAN: 8428506074356
