# Monomando de lavabo empotrado mural con caño de 19 cm, referencia 392101CUC de la serie Odisea de Ramón Soler. Cobre cepillado - Serie Odisea de Ramón Soler

- Propiedad del archivo: CONSTRUNARIO
- Formato: FIEBDC-3/2012
- Programa: Construnario Versión 3.51
- Fecha de los precios: 19/03/2024
- Divisa: EUR

**39A307436** u Monomando de lavabo empotrado mural con caño de 19 cm, referencia 392101CUC de la serie Odisea de Ramón Soler. Cobre cepillado - Serie Odisea de Ramón Soler
Precio: 484.10
Monomando de lavabo empotrado mural con caño de 19 cm, referencia 392101CUC de la serie Odisea de Ramón Soler. Cobre cepillado Código EAN: 8428506074363
