# Columna monomando de lavabo, referencia 397602S de la serie Odisea de Ramón Soler. Cromo - Serie Odisea de Ramón Soler

- Propiedad del archivo: CONSTRUNARIO
- Formato: FIEBDC-3/2012
- Programa: Construnario Versión 3.51
- Fecha de los precios: 19/03/2024
- Divisa: EUR

**39A307485** u Columna monomando de lavabo, referencia 397602S de la serie Odisea de Ramón Soler. Cromo - Serie Odisea de Ramón Soler
Precio: 530.00
Columna monomando de lavabo, referencia 397602S de la serie Odisea de Ramón Soler. Cromo Código EAN: 8428506074851
