# Monomando de bidé, referencia 390301NM de la serie Odisea de Ramón Soler. Negro mate - Serie Odisea de Ramón Soler

- Propiedad del archivo: CONSTRUNARIO
- Formato: FIEBDC-3/2012
- Programa: Construnario Versión 3.51
- Fecha de los precios: 19/03/2024
- Divisa: EUR

**39B307246** u Monomando de bidé, referencia 390301NM de la serie Odisea de Ramón Soler. Negro mate - Serie Odisea de Ramón Soler
Precio: 229.50
Monomando de bidé, referencia 390301NM de la serie Odisea de Ramón Soler. Negro mate Código EAN: 8428506072468
