# Columna monomando para bañera, referencia 398503DOC de la serie Odisea de Ramón Soler. Oro cepillado. Con equipo de ducha - Serie Odisea de Ramón Soler

- Propiedad del archivo: CONSTRUNARIO
- Formato: FIEBDC-3/2012
- Programa: Construnario Versión 3.51
- Fecha de los precios: 19/03/2024
- Divisa: EUR

**39C307491** u Columna monomando para bañera, referencia 398503DOC de la serie Odisea de Ramón Soler. Oro cepillado. Con equipo de ducha - Serie Odisea de Ramón Soler
Precio: 1495.60
Columna monomando para bañera, referencia 398503DOC de la serie Odisea de Ramón Soler. Oro cepillado. Con equipo de ducha
