# Monomando de ducha empotrado 2 vías, con placa metálica, referencia 391512SNM de la serie Odisea de Ramón Soler. Negro mate - Serie Odisea de Ramón Soler

- Propiedad del archivo: CONSTRUNARIO
- Formato: FIEBDC-3/2012
- Programa: Construnario Versión 3.51
- Fecha de los precios: 19/03/2024
- Divisa: EUR

**39D307482** u Monomando de ducha empotrado 2 vías, con placa metálica, referencia 391512SNM de la serie Odisea de Ramón Soler. Negro mate - Serie Odisea de Ramón Soler
Precio: 315.80
Monomando de ducha empotrado 2 vías, con placa metálica, referencia 391512SNM de la serie Odisea de Ramón Soler. Negro mate
