# Conjunto monomando empotrado 2 vías con rociador metálico Ø250mm, referencia K3915021de la serie Odisea de Ramón Soler. Cromo - Serie Odisea de Ramón Soler

- Propiedad del archivo: CONSTRUNARIO
- Formato: FIEBDC-3/2012
- Programa: Construnario Versión 3.51
- Fecha de los precios: 19/03/2024
- Divisa: EUR

**39D307505** u Conjunto monomando empotrado 2 vías con rociador metálico Ø250mm, referencia K3915021de la serie Odisea de Ramón Soler. Cromo - Serie Odisea de Ramón Soler
Precio: 549.40
Conjunto monomando empotrado 2 vías con rociador metálico Ø250mm, referencia K3915021de la serie Odisea de Ramón Soler. Cromo
