# Robinet d’arrêt 3/4” - Inversores, llaves de paso y válvulas de Ramón Soler

- Propiedad del archivo: CONSTRUNARIO
- Formato: FIEBDC-3/2012
- Programa: Construnario Versión 3.51
- Fecha de los precios: 19/03/2024
- Divisa: EUR

**470734X1_RSO** u Robinet d’arrêt 3/4” - Inversores, llaves de paso y válvulas de Ramón Soler
Precio: 186.70
• tête à clapet 1/2"" • Connexion G3/4"" • Chromé laiton : épaisseur du nickel : 15 microns, épaisseur du chrome : 0,3 microns. • Niveau sonore à 3 bar < 20 dB. • Débit à 3 bar: 42 l/min Código EAN: 8428506145933
