# Ducha de mano de latón con una función, referencia 4714KNM de Ramón Soler - Teleduchas de Ramón Soler

- Propiedad del archivo: CONSTRUNARIO
- Formato: FIEBDC-3/2012
- Programa: Construnario Versión 3.51
- Fecha de los precios: 19/03/2024
- Divisa: EUR

**4714KNM_RSO** u Ducha de mano de latón con una función, referencia 4714KNM de Ramón Soler - Teleduchas de Ramón Soler
Precio: 73.40
Teleducha rectangular minimalista de 1 posición metálica, con sistema anti-cal y negro mate de alta resistencia por su tratamiento electrostático sobre galvanizado Código EAN: 8428506021503
