# Concealed Shower mixer without shower and spout - Serie Kuatro de Ramón Soler

- Owner of the file: CONSTRUNARIO
- Format: FIEBDC-3/2012
- Program: Construnario Versión 3.51
- Date of prices: 19/03/2024
- Currency: EUR

**471801S_RSO** u Concealed Shower mixer without shower and spout - Serie Kuatro de Ramón Soler
Price: 12900
• Ø35mm ceramic mixer tap cartridge • Termostop Block System limiting the maximum temperature of hot water. • Water saving system (S2) by a two-phase opening lever • Flow rate at 3 bars: 26 l/min • Acoustic level at 3 bars: < 20 dB. • Chrome-plated brass: 15 microns thick of nickel, 0.3 microns of chrome. • Resists static pressures = 10 bars and water hammers of 25 bars. • Recommended temperature for the hot water: 55ºC. Maximum working temperature: 65ºC. Maximum: 1h at 90ºC. • Working pressure between 1-5 bars, recommended: 3 bars Código EAN: 8428506006456
