# Termostático empotrado 1 vía, referencia472411S de la serie Kuatro de Ramón Soler. Cromado - Serie Kuatro de Ramón Soler

- Propiedad del archivo: CONSTRUNARIO
- Formato: FIEBDC-3/2012
- Programa: Construnario Versión 3.51
- Fecha de los precios: 19/03/2024
- Divisa: EUR

**472411S_RSO** u Termostático empotrado 1 vía, referencia472411S de la serie Kuatro de Ramón Soler. Cromado - Serie Kuatro de Ramón Soler
Precio: 205.00
Grifo de ducha empotrado 1 vía con placa metálica extraplana, instalación sencilla por su cuerpo compacto y de gran durabilidad, con sistema termostop limitador de temperatura y cromado de alta resistecia Diamond Finish, sistema termostop limitador de temperatura y sistema anticorrosión patentado Código EAN: 8428506025310
