# Mitigeur bain-douche. Entraxe 150 mm +/- 24 mm. Saillie 196 mm - Serie Kuatro de Ramón Soler

- Propriété du fichier: CONSTRUNARIO
- Format: FIEBDC-3/2012
- Logiciel: Construnario Versión 3.51
- Date des prix: 19/03/2024
- Devise: EUR

**4725S_RSO** u Mitigeur bain-douche. Entraxe 150 mm +/- 24 mm. Saillie 196 mm - Serie Kuatro de Ramón Soler
Prix: 283.10
• Cartouche céramique mitigeur Ø35mm • Système Thermostop Block de limitation de la température maximale de l’eau chaude • système d'économie d'eau S2 (disponible C2 dans quelques modèles) à travers de l'ouverture de la manette en deux phases. • Débit à 3 bar: 12l/min (Douche) - 20 l/min (Bain) • Niveau sonore à 3 bar < 20 dB. • Chromé laiton : épaisseur du nickel : 15 microns, épaisseur du chrome : 0,3 microns. • Résiste aux pressions statiques = 10 bar et coup de bélier de 25 bar. • Température de l’eau chaude recommandée : 55 ºC. Température maximale d’utilisation : 65 ºC. Maximum 1 h à 90 ºC. • Pression d’utilisation 1-5 bar, recommandée à 3 bar Código EAN: 8428506411977
