# Shower ABS support for floor columns - Soportes de Ramón Soler

- Owner of the file: CONSTRUNARIO
- Format: FIEBDC-3/2012
- Program: Construnario Versión 3.51
- Date of prices: 19/03/2024
- Currency: EUR

**4726_RSO** u Shower ABS support for floor columns - Soportes de Ramón Soler
Price: 2430
• Chrome-plated brass: 15 microns thick of nickel, 0.3 microns of chrome. • Test carried out according to the requirements of corrosion resistance made according to the requirements of the European Norm EN 248 Código EAN: 8428506120640
