# Conjunto termostático baño para repisa

- Propiedad del archivo: CONSTRUNARIO
- Formato: FIEBDC-3/2012
- Programa: Construnario Versión 3.51
- Fecha de los precios: 19/03/2024
- Divisa: EUR

**4733TMK_RSO** u Conjunto termostático baño para repisa, referencia 4733TMK de la serie Kuatro de Ramón Soler. Con caño (altura 97mm, salida agua 225mm) y equipo ducha metálico, sistema Termostop - Serie Kuatro de Ramón Soler
Precio: 1662.50
• Cartucho cerámico de Ø40mm • Sistema Termostop Block de limitación de la temperatura máxima del agua caliente • Sistema de ahorro de agua S2 mediante la apertura de la manecilla en dos fases. • Caudal a 3 bar: 12l/min en salida ducha y 20 l/min en salida baño. • Cromado latón: 15 micras de espesor de níquel, 0.3 micras de cromo. • Nivel acústico a 3 bar: < 20 dB. • Presión de uso entre 1-5 bar, recomendada 3 bar. • Resiste presiones estáticas = 10 bar y golpes de ariete de 25 bar. • Temperatura recomendada de agua caliente 55ºC. Temperatura máxima de uso 65°C. Máximo 1h a 90°C. Código EAN: 8428506560651
