# Bathtub thermostatic with a shower set - Serie Kuatro de Ramón Soler

- Owner of the file: CONSTRUNARIO
- Format: FIEBDC-3/2012
- Program: Construnario Versión 3.51
- Date of prices: 19/03/2024
- Currency: EUR

**4736MK_RSO** u Bathtub thermostatic with a shower set - Serie Kuatro de Ramón Soler
Price: 64580
• Thermostatic cartridge • Hot Block anti-burn system • Termostop Block System limiting the maximum temperature of hot water • Cooltouch system that keeps the faucets cold-tempered to the touch. • Flow rate at 3 bars: 12l/min (Shower) - 20 l/min (Bath) • Chrome-plated brass: 15 microns thick of nickel, 0.3 microns of chrome. • Resists static pressures = 10 bars and water hammers of 25 bars. • Working pressure between 1-5 bars, recommended: 3 bars • Recommended temperature for the hot water: 55ºC. Maximum working temperature: 65ºC. Maximum: 1h at 90ºC. Código EAN: 8428506572807
