# 3 ways diverter - Inversores, llaves de paso y válvulas de Ramón Soler

- Propiedad del archivo: CONSTRUNARIO
- Formato: FIEBDC-3/2012
- Programa: Construnario Versión 3.51
- Fecha de los precios: 19/03/2024
- Divisa: EUR

**4737_RSO** u 3 ways diverter - Inversores, llaves de paso y válvulas de Ramón Soler
Precio: 27680
• Diverter cartridge • Connections: G1/2"" • Chrome-plated brass: 15 microns thick of nickel, 0.3 microns of chrome. • Acoustic level at 3 bars: < 20 dB. • Flow rate at 3 bars: 12l/min en salida ducha y 23 l/min en salida baño. Código EAN: 8428506121456
