# Barra de ducha cuadrada, referencia 477302K3 de Ramón Soler. Cuadrada 70 cm, con accesorios K3 - Barras de ducha de Ramón Soler

- Propiedad del archivo: CONSTRUNARIO
- Formato: FIEBDC-3/2012
- Programa: Construnario Versión 3.51
- Fecha de los precios: 19/03/2024
- Divisa: EUR

**477302K3_RSO** u Barra de ducha cuadrada, referencia 477302K3 de Ramón Soler. Cuadrada 70 cm, con accesorios K3 - Barras de ducha de Ramón Soler
Precio: 178.30
Barra de ducha, cuadrada de 70cm, con fijación a pared resistente, teleducha ABS masaje de 3 posiciones, con sistema anti-cal, flexo, color metálico alto brillo de 1,75m anti giratorio soleflex y, cromado de alta resistencia Diamond Finish Código EAN: 8428506026119
