# Monomando lavabo con columna, referencia 477602S de la serie Kuatro de Ramón Soler - Serie Kuatro de Ramón Soler

- Propiedad del archivo: CONSTRUNARIO
- Formato: FIEBDC-3/2012
- Programa: Construnario Versión 3.51
- Fecha de los precios: 19/03/2024
- Divisa: EUR

**477602S** u Monomando lavabo con columna, referencia 477602S de la serie Kuatro de Ramón Soler - Serie Kuatro de Ramón Soler
Precio: 1447.30
Grifo de pie para lavabo, de líneas modernas, cromado de alta resistencia Diamond Finish, con fijación al suelo perfectamente resistente
