# Codo de salida de agua y soporte cuadrado, referencia 4796 de Ramón Soler. Antirretorno - Soportes de Ramón Soler

- Propiedad del archivo: CONSTRUNARIO
- Formato: FIEBDC-3/2012
- Programa: Construnario Versión 3.51
- Fecha de los precios: 20/03/2024
- Divisa: EUR

**4796_RSO** u Codo de salida de agua y soporte cuadrado, referencia 4796 de Ramón Soler. Antirretorno - Soportes de Ramón Soler
Precio: 60.50
Codo de salida de agua y soporte cuadrado, referencia 4796 de Ramón Soler. Antirretorno Rosca macho de 1/2" Cromado latón: 15 micras de espesor de níquel, 0.3 micras de cromo. Material: Latón Garantía de 5 años en grifería y 2 años en complementos Codo de salida de agua y soporte fijo, cuadrado, con antirretorno, cromado de alta resistencia Diamond Finish Código EAN: 8428506274992
