# Mitigeur lavabo haut. Débit limité à 9 l/min. Hauteur 280 mm, hauteur sous bec 230 mm, saillie 215 mm - Serie Kuatro NK de Ramón Soler

- Propriété du fichier: CONSTRUNARIO
- Format: FIEBDC-3/2012
- Logiciel: Construnario Versión 3.51
- Date des prix: 19/03/2024
- Devise: EUR

**4910_RSO** u Mitigeur lavabo haut. Débit limité à 9 l/min. Hauteur 280 mm, hauteur sous bec 230 mm, saillie 215 mm - Serie Kuatro NK de Ramón Soler
Prix: 237.20
• Cartouche céramique mitigeur Ø25mm • Débit à 3 bar: 12 l/min. • Niveau sonore à 3 bar < 20 dB. • Chromé laiton : épaisseur du nickel : 15 microns, épaisseur du chrome : 0,3 microns. • Résiste aux pressions statiques = 10 bar et coup de bélier de 25 bar. • Température de l’eau chaude recommandée : 55 ºC. Température maximale d’utilisation : 65 ºC. Maximum 1 h à 90 ºC. • Pression d’utilisation 1-5 bar, recommandée à 3 bar Código EAN: 8428506401350
