# Ducha de mano ABS semicuadrada con 1 función, referencia 4912K1 de Ramón Soler - Teleduchas de Ramón Soler

- Propiedad del archivo: CONSTRUNARIO
- Formato: FIEBDC-3/2012
- Programa: Construnario Versión 3.51
- Fecha de los precios: 19/03/2024
- Divisa: EUR

**4912K1_RSO** u Ducha de mano ABS semicuadrada con 1 función, referencia 4912K1 de Ramón Soler - Teleduchas de Ramón Soler
Precio: 31.30
Teleducha de 1 posición semicuadrada con sistema anti-cal y cromado de alta resistencia Diamond Finish Código EAN: 8428506026201
