# Ducha de mano ABS semicuadrada con 3 funciones, referencia 4913K3 de Ramón Soler - Teleduchas de Ramón Soler

- Propiedad del archivo: CONSTRUNARIO
- Formato: FIEBDC-3/2012
- Programa: Construnario Versión 3.51
- Fecha de los precios: 19/03/2024
- Divisa: EUR

**4913K3_RSO** u Ducha de mano ABS semicuadrada con 3 funciones, referencia 4913K3 de Ramón Soler - Teleduchas de Ramón Soler
Precio: 39.10
Teleducha massage de 3 posiciones semicuadrada con sistema anti-cal y cromado de alta resistencia Diamond Finish Código EAN: 8428506026218
