# Monomando mural para WC, referencia 4943WC de la serie Kuatro NK de Ramón Soler. Con excéntrica 110 mm, con equipo de ducha - Serie Kuatro NK de Ramón Soler

- Propiedad del archivo: CONSTRUNARIO
- Formato: FIEBDC-3/2012
- Programa: Construnario Versión 3.51
- Fecha de los precios: 19/03/2024
- Divisa: EUR

**4943WC_RSO** u Monomando mural para WC, referencia 4943WC de la serie Kuatro NK de Ramón Soler. Con excéntrica 110 mm, con equipo de ducha - Serie Kuatro NK de Ramón Soler
Precio: 128.70
• Cartucho monomando de Ø35 • Flexo estándar apto para trabajar a presión dinámica 3 bar • Ensayo realizado según los los de estanquidad, caudal, comportamiento mecánico bajo presión, resistencia mecánica, dimensiones, acústica y corrosión, realizados según las exigencias de la Norma Europea EN 817 Y EN 248 Código EAN: 8428506006029
