# Monomando de columna para baño, sin equipo de ducha, referencia 498502MK de la serie Kuatro NK de Ramón Soler - Serie Kuatro NK de Ramón Soler

- Propiedad del archivo: CONSTRUNARIO
- Formato: FIEBDC-3/2012
- Programa: Construnario Versión 3.51
- Fecha de los precios: 19/03/2024
- Divisa: EUR

**498502MK** u Monomando de columna para baño, sin equipo de ducha, referencia 498502MK de la serie Kuatro NK de Ramón Soler - Serie Kuatro NK de Ramón Soler
Precio: 1878.10
Grifo de pie para bañera de línea esbelta, con teleducha rectangular minimalista de 1 posición anti-cal y flexo color metálico alto brillo de 1,75m antigiratorio, con sistema termostop limitador de temperatura, sistema de anclaje al suelo resistente y cromado de alta resistencia Diamond Finish
