# Monomando de lavabo, referencia 510101VA9065 de la serie Civic de Ramón Soler. Válvula ABS 1 1/4'' - Serie Civic de Ramón Soler

- Propiedad del archivo: CONSTRUNARIO
- Formato: FIEBDC-3/2012
- Programa: Construnario Versión 3.51
- Fecha de los precios: 19/03/2024
- Divisa: EUR

**51A307360** u Monomando de lavabo, referencia 510101VA9065 de la serie Civic de Ramón Soler. Válvula ABS 1 1/4'' - Serie Civic de Ramón Soler
Precio: 64.50
Monomando de lavabo, con válvula automática 9065 ABS, 1 1/4. Código EAN: 8428506073601
