# Monomando de lavabo con apertura en frío, referencia 510103VA1169de la serie Ramón Soler. Válvula inox 1 1/4'' - Serie Civic de Ramón Soler

- Propiedad del archivo: CONSTRUNARIO
- Formato: FIEBDC-3/2012
- Programa: Construnario Versión 3.51
- Fecha de los precios: 19/03/2024
- Divisa: EUR

**51A307362** u Monomando de lavabo con apertura en frío, referencia 510103VA1169de la serie Ramón Soler. Válvula inox 1 1/4'' - Serie Civic de Ramón Soler
Precio: 77.20
Monomando de lavabo con apertura en frío, referencia 510103VA1169de la serie Ramón Soler. Válvula inox 1 1/4'' Código EAN: 8428506073625
