# Monomando de bidé, referencia 510301VA1169 de la serie Civic de Ramón Soler. Válvula inox 1 1/4'' - Serie Civic de Ramón Soler

- Propiedad del archivo: CONSTRUNARIO
- Formato: FIEBDC-3/2012
- Programa: Construnario Versión 3.51
- Fecha de los precios: 21/03/2024
- Divisa: EUR

**51B307365** u Monomando de bidé, referencia 510301VA1169 de la serie Civic de Ramón Soler. Válvula inox 1 1/4'' - Serie Civic de Ramón Soler
Precio: 78.70
Monomando de bidé, referencia 510301VA1169 de la serie Civic de Ramón Soler. Válvula inox 1 1/4'' Código EAN: 8428506073656
