# Monomando de lavabo, referencia 570223 de la serie New Fly de Ramón Soler. Apertura en frío - Serie New Fly de Ramón Soler

- Propiedad del archivo: CONSTRUNARIO
- Formato: FIEBDC-3/2012
- Programa: Construnario Versión 3.51
- Fecha de los precios: 19/03/2024
- Divisa: EUR

**570223** u Monomando de lavabo, referencia 570223 de la serie New Fly de Ramón Soler. Apertura en frío - Serie New Fly de Ramón Soler
Precio: 66.40
Monomando de lavabo, referencia 570223 de la serie New Fly de Ramón Soler. Apertura en frío Código EAN: 8428506078101
