# Monomando de lavabo, referencia 570223VA1169 de la serie New Fly de Ramón Soler. Apertura en frío, Válvula inox 1 1/4'' - Serie New Fly de Ramón Soler

- Propiedad del archivo: CONSTRUNARIO
- Formato: FIEBDC-3/2012
- Programa: Construnario Versión 3.51
- Fecha de los precios: 19/03/2024
- Divisa: EUR

**570223VA1169** u Monomando de lavabo, referencia 570223VA1169 de la serie New Fly de Ramón Soler. Apertura en frío, Válvula inox 1 1/4'' - Serie New Fly de Ramón Soler
Precio: 85.60
Monomando de lavabo, referencia 570223VA1169 de la serie New Fly de Ramón Soler. Apertura en frío, Válvula inox 1 1/4'' Código EAN: 8428506078132
