# Fregadero cocina de cuello de cisne giratorio, referencia 570601 de la serie New Fly de Ramón Soler. Con sistema S2, Altura 342 mm y salida de agua a 240 mm - Serie New Fly de Ramón Soler

- Propiedad del archivo: CONSTRUNARIO
- Formato: FIEBDC-3/2012
- Programa: Construnario Versión 3.51
- Fecha de los precios: 19/03/2024
- Divisa: EUR

**570601_RSO** u Fregadero cocina de cuello de cisne giratorio, referencia 570601 de la serie New Fly de Ramón Soler. Con sistema S2, Altura 342 mm y salida de agua a 240 mm - Serie New Fly de Ramón Soler
Precio: 87.30
Fregadero cocina de cuello de cisne giratorio, referencia 570601 de la serie New Fly de Ramón Soler. Con sistema S2, Altura 342 mm y salida de agua a 240 mm Cartucho cerámico Ø40 mm de salida libre. Caudal a 3 bar: 12 l/min . Nivel acústico a 3 bar: < 20 dB. Sistema Termostop Block de limitación de la temperatura máxima del agua caliente Sistema de ahorro de agua S2 mediante la apertura de la manecilla en dos fases. Resiste presiones estáticas = 10 bar y golpes de ariete de 25 bar. Presión de uso entre 1-5 bar. Recomendada 3 bar. Temperatura recomendada de agua caliente 55°C. Temperatura máxima de uso 65°C. Máximo 1h a 90°C. Grifo de fregadero giratorio 360º, cromado Diamond Finish, sistema C2 de ahorro de agua del 50%, limitador de temperatura y sistema anticorrosión patentado Código EAN: 8428506034961
