# Monomando para fregadero mural, referencia 570701CC de la serie New Fly de Ramón Soler. Con caño giratorio bajo - Serie New Fly de Ramón Soler

- Propiedad del archivo: CONSTRUNARIO
- Formato: FIEBDC-3/2012
- Programa: Construnario Versión 3.51
- Fecha de los precios: 19/03/2024
- Divisa: EUR

| Código | Ud | Descripción | Precio |
|---|---|---|---|
| 570701CC_RSO | u | Monomando para fregadero mural, referencia 570701CC de la serie New Fly de Ramón Soler. Con caño giratorio bajo - Serie New Fly de Ramón Soler | 114.10 |
