# Monomando de ducha, referencia 57082BTNM de la serie New Fly de Ramón Soler. Con sistema C2. Equipo de ducha BTNM 3 funciones - Serie New Fly de Ramón Soler

- Propiedad del archivo: CONSTRUNARIO
- Formato: FIEBDC-3/2012
- Programa: Construnario Versión 3.51
- Fecha de los precios: 19/03/2024
- Divisa: EUR

**570802BTNM_RSO** u Monomando de ducha, referencia 57082BTNM de la serie New Fly de Ramón Soler. Con sistema C2. Equipo de ducha BTNM 3 funciones - Serie New Fly de Ramón Soler
Precio: 268.50
Monomando de ducha, referencia 57082BTNM de la serie New Fly de Ramón Soler. Con sistema C2. Equipo de ducha BTNM 3 funciones Cartucho cerámico Ø35 mm Sistema Termostop Block de limitación de la temperatura máxima del agua caliente Sistema de ahorro de agua y energia C2. Caudal a 3 bar: 12 l/min Nivel acústico a 3 bar: < 20 dB. Cromado latón: 15 micras de espesor de níquel, 0.3 micras de cromo. Resiste presiones estáticas ? 10 bar y golpes de ariete de 25 bar. Temperatura recomendada de agua caliente 55°C. Temperatura máxima de uso 65°C. Máximo 1h a 90°C. Presión de uso entre 1-5 bar. Recomendada 3 bar. Conjunto grifo de ducha con teleducha BTMN massage de 3 posiciones anti-cal, flexo y soporte, negro mate de alta resistencia por su tratamiento electrostático sobre galvanizado Código EAN: 8428506035838
