# Monomando de ducha, referencia 57082SNM de la serie New Fly de Ramón Soler. Con sistema C2, sin equipo de ducha. Negro mate - Serie New Fly de Ramón Soler

- Propiedad del archivo: CONSTRUNARIO
- Formato: FIEBDC-3/2012
- Programa: Construnario Versión 3.51
- Fecha de los precios: 19/03/2024
- Divisa: EUR

**570802SNM_RSO** u Monomando de ducha, referencia 57082SNM de la serie New Fly de Ramón Soler. Con sistema C2, sin equipo de ducha. Negro mate - Serie New Fly de Ramón Soler
Precio: 140.70
Monomando de ducha, referencia 57082SNM de la serie New Fly de Ramón Soler. Con sistema C2, sin equipo de ducha. Negro mate ? Cartucho cerámico Ø35 mm. ? Sistema de ahorro de agua C2 mediante la apertura de la manecilla en dos fases. ? Caudal a 3 bar: 12 l/min en la salida de ducha. ? Resistente al choque térmico y químico antilegionela. ? Garantía de 5 años en grifería y 2 años en complementos. ? Presión de uso entre 1-5 bar. Recomendada 3 bar. ? Resiste presiones estáticas igual o inferior a 10 bar y golpes de ariete de 25 bar. ? Nivel acústico a 3 bar: inferior a 20 dB. ? Prestaciones de confort a nivel de fidelidad, sensibilidad y constancia en la selección de la temperatura. ? Temperatura recomendada de agua caliente 55°C. Temperatura máxima de uso 65°C. Máximo 1h a 90°C. ? Sistema Termostop Block de limitación de la temperatura máxima del agua caliente Grifo de ducha, negro mate de alta resistencia por su tratamiento electrostático sobre galvanizado, sistema C2 de ahorro de agua del 50%, limitador de temperatura y sistema anticorrosión patentado Código EAN: 8428506036996
