# Monomando de ducha, referencia 57082S de la serie New Fly de Ramón Soler. Con sistema C2, sin equipo de ducha. - Serie New Fly de Ramón Soler

- Propiedad del archivo: CONSTRUNARIO
- Formato: FIEBDC-3/2012
- Programa: Construnario Versión 3.51
- Fecha de los precios: 19/03/2024
- Divisa: EUR

**570802S_RSO** u Monomando de ducha, referencia 57082S de la serie New Fly de Ramón Soler. Con sistema C2, sin equipo de ducha. - Serie New Fly de Ramón Soler
Precio: 77.40
Monomando de ducha, referencia 57082S de la serie New Fly de Ramón Soler. Con sistema C2, sin equipo de ducha. Cartucho cerámico Ø35 mm Sistema Termostop Block de limitación de la temperatura máxima del agua caliente Sistema de ahorro de agua S2 mediante la apertura de la manecilla en dos fases. Caudal a 3 bar: salida ducha 21 l/min y salida baño 22 l/min Nivel acústico a 3 bar: < 20 dB. Cromado latón: 15 micras de espesor de níquel, 0.3 micras de cromo. Resiste presiones estáticas ? 10 bar y golpes de ariete de 25 bar. Temperatura recomendada de agua caliente 55°C. Temperatura máxima de uso 65°C. Máximo 1h a 90°C. Presión de uso entre 1-5 bar. Recomendada 3 bar. Grifo de ducha, cromado Diamond Finish, sistema C2 de ahorro de agua del 50%, limitador de temperatura y sistema anticorrosión patentado Código EAN: 8428506035753
