# Conjunto monomando de ducha empotrado, referencia 571502SNM de la serie New Fly de Ramón Soler. 1 vía con placa metálica. Acabado negro mate. Sin equipo de ducha - Serie New Fly de Ramón Soler

- Propiedad del archivo: CONSTRUNARIO
- Formato: FIEBDC-3/2012
- Programa: Construnario Versión 3.51
- Fecha de los precios: 19/03/2024
- Divisa: EUR

**571502SNM_RSO** u Conjunto monomando de ducha empotrado, referencia 571502SNM de la serie New Fly de Ramón Soler. 1 vía con placa metálica. Acabado negro mate. Sin equipo de ducha - Serie New Fly de Ramón Soler
Precio: 244.80
Conjunto monomando de ducha empotrado, referencia 571502SNM de la serie New Fly de Ramón Soler. 1 vía con placa metálica. Acabado negro mate. Sin equipo de ducha Cartucho cerámico Ø35 mm Cartucho distribuidor Sistema Termostop Block de limitación de la temperatura máxima del agua caliente Sistema de ahorro de agua S2 mediante la apertura de la manecilla en dos fases. Caudal a 3 bar: salida ducha 21 l/min y salida baño 22 l/min Nivel acústico a 3 bar: < 20 dB. Negro Mate: recubrimiento electrostático sobre galvanizado. Resiste presiones estáticas ? 10 bar y golpes de ariete de 25 bar. Temperatura recomendada de agua caliente 55°C. Temperatura máxima de uso 65°C. Máximo 1h a 90°C. Presión de uso entre 1-5 bar. Recomendada 3 bar. Grifo de ducha empotrado 2 vías, con placa metálica extraplana, de instalación sencilla por su cuerpo compacto, negro mate de alta resistencia por su tratamiento electrostático sobre galvanizado Código EAN: 8428506035708
