# Monomando de ducha empotrado 1 vía, referencia 571801S de la serie New Fly de Ramón Soler. Sistema S2 y placa metálica. Sin equipo de ducha. Negro mate - Serie New Fly de Ramón Soler

- Propiedad del archivo: CONSTRUNARIO
- Formato: FIEBDC-3/2012
- Programa: Construnario Versión 3.51
- Fecha de los precios: 19/03/2024
- Divisa: EUR

**571801SNM_RSO** u Monomando de ducha empotrado 1 vía, referencia 571801S de la serie New Fly de Ramón Soler. Sistema S2 y placa metálica. Sin equipo de ducha. Negro mate - Serie New Fly de Ramón Soler
Precio: 134.60
Monomando de ducha empotrado 1 vía, referencia 571801S de la serie New Fly de Ramón Soler. Sistema S2 y placa metálica. Sin equipo de ducha. Negro mate ? Cartucho cerámico Ø35 mm. ? Sistema de ahorro de agua S2 mediante la apertura de la manecilla en dos fases. ? Caudal a 3 bar: 26 l/min. ? Resistente al choque térmico y químico antilegionela. ? Garantía de 5 años en grifería y 2 años en complementos. ? Presión de uso entre 1-5 bar. Recomendada 3 bar. ? Resiste presiones estáticas igual o inferior a 10 bar y golpes de ariete de 25 bar. ? Nivel acústico a 3 bar: inferior a 20 dB. ? Prestaciones de confort a nivel de fidelidad, sensibilidad y constancia en la selección de la temperatura. ? Temperatura recomendada de agua caliente 55°C. Temperatura máxima de uso 65°C. Máximo 1h a 90°C. Grifo de ducha empotrado 1 vía, con placa metálica extraplana, de instalación sencilla por su cuerpo compacto, negro mate de alta resistencia por su tratamiento electrostático sobre galvanizado Código EAN: 8428506035692
