# Monomando de lavabo, referencia 590401 de la serie Odisea Joya de Ramón Soler. Cromo - Serie Odisea Joya de Ramón Soler

- Propiedad del archivo: CONSTRUNARIO
- Formato: FIEBDC-3/2012
- Programa: Construnario Versión 3.51
- Fecha de los precios: 19/03/2024
- Divisa: EUR

**59A307253** u Monomando de lavabo, referencia 590401 de la serie Odisea Joya de Ramón Soler. Cromo - Serie Odisea Joya de Ramón Soler
Precio: 191.30
Monomando de lavabo, referencia 590401 de la serie Odisea Joya de Ramón Soler. Cromo Código EAN: 8428506072536
