# Columna monomando para bañera con equipo de ducha, referencia 598503MO de la serie Odisea Joya de Ramón Soler. Cromo - Odisea Joya de Ramón Soler

- Propiedad del archivo: CONSTRUNARIO
- Formato: FIEBDC-3/2012
- Programa: Construnario Versión 3.51
- Fecha de los precios: 19/03/2024
- Divisa: EUR

**59C307697** u Columna monomando para bañera con equipo de ducha, referencia 598503MO de la serie Odisea Joya de Ramón Soler. Cromo - Odisea Joya de Ramón Soler
Precio: 904.60
Columna monomando para bañera con equipo de ducha, referencia 598503MO de la serie Odisea Joya de Ramón Soler. Cromo
