# Columna monomando para bañera, referencia 598503SOC de la serie Odisea Joya de Ramón Soler. Oro cepillado - Odisea Joya de Ramón Soler

- Propiedad del archivo: CONSTRUNARIO
- Formato: FIEBDC-3/2012
- Programa: Construnario Versión 3.51
- Fecha de los precios: 19/03/2024
- Divisa: EUR

**59C307702** u Columna monomando para bañera, referencia 598503SOC de la serie Odisea Joya de Ramón Soler. Oro cepillado - Odisea Joya de Ramón Soler
Precio: 1472.80
Columna monomando para bañera, referencia 598503SOC de la serie Odisea Joya de Ramón Soler. Oro cepillado
