# Monomando de ducha empotrado, 3 vías, con placa metálica, referencia 591513SOC de la serie Odisea Joya de Ramón Soler. Oro cepillado - Serie Odisea Joya de Ramón Soler

- Propiedad del archivo: CONSTRUNARIO
- Formato: FIEBDC-3/2012
- Programa: Construnario Versión 3.51
- Fecha de los precios: 19/03/2024
- Divisa: EUR

**59D307692** u Monomando de ducha empotrado, 3 vías, con placa metálica, referencia 591513SOC de la serie Odisea Joya de Ramón Soler. Oro cepillado - Serie Odisea Joya de Ramón Soler
Precio: 506.60
Monomando de ducha empotrado, 3 vías, con placa metálica, referencia 591513SOC de la serie Odisea Joya de Ramón Soler. Oro cepillado
