# Conjunto monomando empotrado 1 vía con rociador metálico Ø 250 mm, referencia K5918012CUC de Ramón Soler. Cobre cepillado - Serie Odisea Joya de Ramón Soler

- Propiedad del archivo: CONSTRUNARIO
- Formato: FIEBDC-3/2012
- Programa: Construnario Versión 3.51
- Fecha de los precios: 19/03/2024
- Divisa: EUR

**59D307706** u Conjunto monomando empotrado 1 vía con rociador metálico Ø 250 mm, referencia K5918012CUC de Ramón Soler. Cobre cepillado - Serie Odisea Joya de Ramón Soler
Precio: 678.40
Conjunto monomando empotrado 1 vía con rociador metálico Ø 250 mm, referencia K5918012CUC de Ramón Soler. Cobre cepillado
