# Wall sink mixer with 22,5 cm withCC07 formed spout - Serie Ypsilon Plus de Ramón Soler

- Propiedad del archivo: CONSTRUNARIO
- Formato: FIEBDC-3/2012
- Programa: Construnario Versión 3.51
- Fecha de los precios: 19/03/2024
- Divisa: EUR

| Código | Ud | Descripción | Precio |
|---|---|---|---|
| 640702CC_RSO | u | Wall sink mixer with 22,5 cm withCC07 formed spout - Serie Ypsilon Plus de Ramón Soler | 11190 |
