# Mitigeur évier mural avec bec bas conformé. Sortie d'eau 225mm. Système S2 - Serie Ypsilon Plus de Ramón Soler

- Propiedad del archivo: CONSTRUNARIO
- Formato: FIEBDC-3/2012
- Programa: Construnario Versión 3.51
- Fecha de los precios: 19/03/2024
- Divisa: EUR

**640702CC_RSO** u Mitigeur évier mural avec bec bas conformé. Sortie d'eau 225mm. Système S2 - Serie Ypsilon Plus de Ramón Soler
Precio: 114.10
Mitigeur évier mural avec bec bas conformé. Sortie d'eau 225mm. Système S2 Código EAN: 8428506016219
