# Monomando mural para WC, referencia 6443WC de la serie Ypsilon Plus de Ramón Soler. Con excéntrica de 110 mm, con equipo de ducha - Serie Ypsilon Plus de Ramón Soler

- Propiedad del archivo: CONSTRUNARIO
- Formato: FIEBDC-3/2012
- Programa: Construnario Versión 3.51
- Fecha de los precios: 19/03/2024
- Divisa: EUR

**6443WC_RSO** u Monomando mural para WC, referencia 6443WC de la serie Ypsilon Plus de Ramón Soler. Con excéntrica de 110 mm, con equipo de ducha - Serie Ypsilon Plus de Ramón Soler
Precio: 77.70
• Cartucho monomando de Ø35 • Flexo estándar apto para trabajar a presión dinámica 3 bar • Ensayo realizado según los de estanquidad, caudal, comportamiento mecánico bajo presión, resistencia mecánica, dimensiones, acústica y corrosión, realizados según las exigencias de la Norma Europea EN 817 Y EN 248 Código EAN: 8428506006005
