# Mitigeur mural pour WC avec - Serie Ypsilon Plus de Ramón Soler

- Propriété du fichier: CONSTRUNARIO
- Format: FIEBDC-3/2012
- Logiciel: Construnario Versión 3.51
- Date des prix: 19/03/2024
- Devise: EUR

**6443WC_RSO** u Mitigeur mural pour WC avec - Serie Ypsilon Plus de Ramón Soler
Prix: 77.70
Cartouche céramique mitigeur Ø35mm Flexible standard apte pour travailler sous pression dynamique Essais réalisé selon l'étanchéité, débit, comportement mécanique sous pression, résistance mécanique, dimensions, acoustique et corrosion, réalisés selons les exigences de la norme européenne EN 817 et en 248 Código EAN: 8428506006005
