# Monomando lavabo

- Propiedad del archivo: CONSTRUNARIO
- Formato: FIEBDC-3/2012
- Programa: Construnario Versión 3.51
- Fecha de los precios: 19/03/2024
- Divisa: EUR

**6491VA9065** u Monomando lavabo, referencia 6491VA9065 de la serie Ypsilon plus de Ramón Soler. Altura 140mm, salida agua 105mm, válvula automática ABS , con sistema C3 abertura en frío, ahorro energía - Serie Ypsilon plus de Ramón Soler
Precio: 100.30
• Sistema Termostop Block de limitación de la temperatura máxima del agua caliente • Sistema de ahorro de agua S2 (disponible C2 en algunos modelos) mediante la apertura de la manecilla en dos fases. • Sistema de ahorro de agua y energía S3 (disponible C3 en algunos modelos) mediante la apertura central en frío • Caudal a 3 bar: 11 l/min. • Nivel acústico a 3 bar: < 20 dB. • Cromado latón: 15 micras de espesor de níquel, 0.3 micras de cromo. • Resiste presiones estáticas = 10 bar y golpes de ariete de 25 bar. • Temperatura recomendada de agua caliente 55°C. Temperatura máxima de uso 65°C. Máximo 1h a 90°C. • Presión de uso entre 1-5 bar. Recomendada 3 bar. Código EAN: 8428506596209
