# Ensemble douchette à main anticalcaire gris métal (ABS). 1 jets - Ø 70 mm + flxible PVC 1,70 m + support (ABS) inclinable gris métal - Conjuntos de Ramón Soler

- Propriété du fichier: CONSTRUNARIO
- Format: FIEBDC-3/2012
- Logiciel: Construnario Versión 3.51
- Date des prix: 19/03/2024
- Devise: EUR

**655302VP2** u Ensemble douchette à main anticalcaire gris métal (ABS). 1 jets - Ø 70 mm + flxible PVC 1,70 m + support (ABS) inclinable gris métal - Conjuntos de Ramón Soler
Prix: 16.70
• Chromé laiton : épaisseur du nickel : 15 microns, épaisseur du chrome : 0,3 microns. • essais réalisés selon les exigences des résistences à la corrosion réalisés selon les exigences de la norme européenne EN 248 • Température de l’eau chaude recommandée : 55 ºC. Température maximale d’utilisation : 65 ºC. Maximum 1 h à 90 ºC. Código EAN: 8428506237461
