# Mélangeur bidet. Têtes à clapet. Croisillons laiton. Hauteur 55mm. Sortie d'eau 85mm - Serie Eco de Ramón Soler

- Propiedad del archivo: CONSTRUNARIO
- Formato: FIEBDC-3/2012
- Programa: Construnario Versión 3.51
- Fecha de los precios: 19/03/2024
- Divisa: EUR

**7003E4_RSO** u Mélangeur bidet. Têtes à clapet. Croisillons laiton. Hauteur 55mm. Sortie d'eau 85mm - Serie Eco de Ramón Soler
Precio: 93.70
• tête céramique 1/2"" • Débit à 3 bar: 12 l/min • Pression d’utilisation 1-5 bar, recommandée à 3 bar • Niveau sonore à 3 bar < 20 dB. • Chromé laiton : épaisseur du nickel : 15 microns, épaisseur du chrome : 0,3 microns. • Température de l’eau chaude recommandée : 55 ºC. Température maximale d’utilisation : 65 ºC. Maximum 1 h à 90 ºC. Código EAN: 8428506032325
